# Schutplankenumrüstung B 313 Krwies - Sigmaringen
Angebotsaufforderung (GAEB DA XML 3.2, DA83)
Projekt: SP_B313_SIG
Währung: EUR
Nebenangebote zugelassen: ja
Auftraggeber: Landratsamt Sigmaringen, Fachbereich Straßenbau, Hohenzollernstraße 8, 72488 Sigmaringen, Deutschland, Telefon 07571 102-8700, Fax 07571 102-8799, E-Mail post-strassenbau@lrasig.de
Erstellt mit: GXML Toolbox V3.3 R20230829, iTWO_64 V12.0.744, 28.09.2026

## 1 Schutzplankenumrüstung Sigmaringen
Datum: 28.09.2026

### Abschnitt 00 Verkehrssicherung

#### Unterabschnitt 00.00 Verkehrssicherung

**00.00.0001 Verkehrssich. läng. Dauer aufbauen Arbeitsstelle**
*** Pauschalposition
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'modifizierter Regelplan D I/3r'
Menge: 1,000 Psch
Leistungsbereichkatalog: 105

**00.00.0002 Verkehrsrechtliche Anordnung einholen**
Verkehrsrechtliche Anordnung für Einrichtung und Betrieb für die Arbeitsstelle bei der zuständigen Verkehrsbehörde einholen und zugehörige Unterlagen dazu erstellen. Erfoderliche Ortsbesichtigung zur Erstellung der Planunterlagen für die verkehrsrechtliche Anordnung durchführen.
Menge: 1,000 St

#### Unterabschnitt 00.01 Abbau des Fahrzeugrückhaltesystems

### Abschnitt 01 Fahrzeugrückhaltesystem abbauen

#### Unterabschnitt 01.00 Schutzplanken Demontage

**01.00.0001 AEK aus Stahl abbauen ESP*Profil B*Regelabs. 12 m Pfosten i. Boden*HB 1 Teile verwerten**
StL-Nr. 2112900701211101
Anfangs-/Endkonstruktion (AEK) aus Stahl abbauen.
SE = Einfache Schutzplanke.
Holm Profil B.
Regelabsenkung 12,00 m.
Pfosten im Boden.
Pfosten in Boden, Homogenbereich HB 1 - FRS.
Pfostenlöcher entsprechend der sie umgebenden Fläche
schließen.
Konstruktionsteile nach Wahl des AN verwerten.
Menge: 4,000 St
Leistungsbereichkatalog: 129

**01.00.0002 SE aus Stahl abbauen ESP*Profil B*Pfost. A 4,00 m HB 1*Pf.l.b. 1900 mm Teile verwerten**
StL-Nr. 2112900312110101
Schutzeinrichtung (SE) aus Stahl einschließlich sämtlicher Einzelteile abbauen.
SE = Einfache Schutzplanke.
Holm Profil B.
Mit Pfosten, Abstand = 4,00 m.
Pfosten in Boden, Homogenbereich HB 1 - FRS.
Pfostenlöcher entsprechend der sie umgebenden Fläche
schließen.
Pfostenlänge bis 1900 mm.
Konstruktionsteile nach Wahl des AN verwerten.
Menge: 72,000 m
Leistungsbereichkatalog: 129

**01.00.0003 SE aus Stahl abbauen ESP*Profil B*Pfost. A 2,00 m HB 1*Pf.l.b. 1900 mm Teile verwerten**
StL-Nr. 2112900312210101
Schutzeinrichtung (SE) aus Stahl einschließlich sämtlicher Einzelteile abbauen.
SE = Einfache Schutzplanke.
Holm Profil B.
Mit Pfosten, Abstand = 2,00 m.
Pfosten in Boden, Homogenbereich HB 1 - FRS.
Pfostenlöcher entsprechend der sie umgebenden Fläche
schließen.
Pfostenlänge bis 1900 mm.
Konstruktionsteile nach Wahl des AN verwerten.
Menge: 116,000 m
Leistungsbereichkatalog: 129

**01.00.0004 SE aus Stahl abbauen EDSP*Profil B*Pfost. A 2,00 m HB 1*Pf.l.b. 1900 mm Teile verwerten**
StL-Nr. 2112900322210101
Schutzeinrichtung (SE) aus Stahl einschließlich sämtlicher Einzelteile abbauen.
SE = Einfache Distanzschutzplanke.
Holm Profil B.
Mit Pfosten, Abstand = 2,00 m.
Pfosten in Boden, Homogenbereich HB 1 - FRS.
Pfostenlöcher entsprechend der sie umgebenden Fläche
schließen.
Pfostenlänge bis 1900 mm.
Konstruktionsteile nach Wahl des AN verwerten.
Menge: 16,000 m
Leistungsbereichkatalog: 129

**01.00.0005 SE aus Stahl abbauen EDSP*Profil B*Pfost. A 1,33 m HB 1*Pf.l.b. 1900 mm Teile verwerten**
StL-Nr. 2112900322310101
Schutzeinrichtung (SE) aus Stahl einschließlich sämtlicher Einzelteile abbauen.
SE = Einfache Distanzschutzplanke.
Holm Profil B.
Mit Pfosten, Abstand = 1,33 m.
Pfosten in Boden, Homogenbereich HB 1 - FRS.
Pfostenlöcher entsprechend der sie umgebenden Fläche
schließen.
Pfostenlänge bis 1900 mm.
Konstruktionsteile nach Wahl des AN verwerten.
Menge: 16,000 m
Leistungsbereichkatalog: 129

**01.00.0006 SE aus Stahl abbauen EDSP*Profil B*Pfost. A 1,33 m Verank.ausb.Verf.*Teile verwerten**
StL-Nr. 2112900322301001
Schutzeinrichtung (SE) aus Stahl einschließlich sämtlicher Einzelteile abbauen.
SE = Einfache Distanzschutzplanke.
Holm Profil B.
Mit Pfosten, Abstand = 1,33 m.
Pfosten mit Fußplatte, einschließlich Entfernen der e-
lastischen Dichtungsplatte, Anker ausbauen, Ankerloch
mit Zementmörtel mit Kunststoffzusatz (PCC) verfüllen.
Konstruktionsteile nach Wahl des AN verwerten.
Menge: 76,000 m
Leistungsbereichkatalog: 129

**01.00.0007 ÜK/ÜE des FRS abbauen*HB 1 Teile verwerten**
StL-Nr. 21129022911000
Übergangskonstruktion/Übergangselement (ÜK/ÜE) des
Fahrzeug-Rückhaltesystems (FRS) aus Beton oder Stahl
abbauen.
Konstruktion 'ES auf EDS'

Pfosten in Boden, Homogenbereich HB 1 - FRS.
Pfostenlöcher entsprechend der sie umgebenden Fläche
schließen.
Konstruktionsteile nach Wahl des AN verwerten.
Menge: 4,000 St
Leistungsbereichkatalog: 129

**01.00.0008 Schutzpl.-Pfosten erschw.abb.(Zul.) Pf.m.F.Dpl.enf. Anker ausbauen*Teile verwerten**
StL-Nr. 211290336921
Schutzplanken-Pfosten unter erschwerten Bedingungen abbauen. Pfostenlöcher entsprechend der sie umgebenden
Fläche schließen. Vergütet wird der Mehraufwand gegenüber der durchlaufenden Konstruktion.
Erschwernis = Pfosten mit Fußplatte einschließlich Entfernen der elastischen Dichtungsplatte.
Pfosten 'auf Betonbauwerken'

Anker ausbauen, Ankerloch mit Zementmörtel/-beton mit
Kunststoffzusatz (RM/RC) verfüllen.
Abbauteile nach Wahl des AN verwerten.
Menge: 5,000 St
Leistungsbereichkatalog: 129

### Abschnitt 02 Neubau des Fahrzeugrückhaltesystems

#### Unterabschnitt 02.00 Neubau des FRS

**02.00.0001 SE am äußeren Fahrbahnrand herst. Stahl*min. H2*max. W4 max. B Abstand Unterl.*HB 1**
StL-Nr. 2112910313429011
Schutzeinrichtung (SE) am äußeren Fahrbahnrand einschließlich erforderlicher systembedingter Arbeiten
herstellen. Abgerechnet wird die Baulänge. SE nach den
"Technischen Kriterien für den Einsatz von Fahrzeug-
Rückhaltesystemen in Deutschland".
SE aus Stahl.
Aufhaltestufe mindestens H2.
Wirkungsbereichsklasse maximal W4.
Anprallheftigkeitsstufe maximal B.
Schutzeinrichtung 'Super Rail Eco oder gleichwertig'

Abstand Vorderkante SE zur Böschungskante nach Unterlagen des AG.
Aufstellung in Boden, Homogenbereich HB 1 - FRS.
Menge: 156,000 m
Leistungsbereichkatalog: 129

**02.00.0002 SE auf Brücken und Stützw. herst. Stahl*min. H2*max. W4 A*Klasse A*Außenkappe**
StL-Nr. 2112911713411199
Schutzeinrichtung (SE) auf Brücken, Stützwänden oder
Streifenfundamenten einschließlich ggf. erforderlicher
systembedingter Befestigung herstellen. Abgerechnet
wird die Baulänge. Ggf. erforderliche Dilatation wird
übermessen und als Zulage gesondert vergütet. SE nach
den "Technischen Kriterien für den Einsatz von Fahrzeug-Rückhaltesystemen in Deutschland".
SE aus Stahl.
Aufhaltestufe mindestens H2.
Wirkungsbereichsklasse maximal W4.
Anprallheftigkeitsstufe = A.
Anpralllast Klasse A nach DIN EN 1991-2.
Aufstellung auf Außenkappe nach Unterlagen des AG,
Neigung der Aufstellfläche bis einschl. 4 v.H.
Schutzeinrichtung 'Super Rail Eco BW oder gleichwertig'

Schutzeinrichtung 'Super Rail Eco BW oder gleichwertig'
Menge: 76,000 m
Leistungsbereichkatalog: 129

**02.00.0003 SE am äußeren Fahrbahnrand herst. Stahl*min. H1*max. W4 A Abstand Unterl.*HB 1**
StL-Nr. 2112910312419011
Schutzeinrichtung (SE) am äußeren Fahrbahnrand einschließlich erforderlicher systembedingter Arbeiten
herstellen. Abgerechnet wird die Baulänge. SE nach den
"Technischen Kriterien für den Einsatz von Fahrzeug-
Rückhaltesystemen in Deutschland".
SE aus Stahl.
Aufhaltestufe mindestens H1.
Wirkungsbereichsklasse maximal W4.
Anprallheftigkeitsstufe = A.
Schutzeinrichtung 'Eco Safe 2.0 oder gleichwertig'

Abstand Vorderkante SE zur Böschungskante nach Unterlagen des AG.
Aufstellung in Boden, Homogenbereich HB 1 - FRS.
Menge: 136,000 m
Leistungsbereichkatalog: 129

**02.00.0004 AEK für FRS herstellen*min. P2 U x1*y1*Z1*A*HB 1**
StL-Nr. 2112912292111101
Anfangs-/Endkonstruktion (AEK) für Fahrzeug Rückhaltesystem (FRS) einschließlich erforderlicher systembedingter Arbeiten herstellen. AEK nach den "Technischen
Kriterien für den Einsatz von Fahrzeug-
Rückhaltesystemen in Deutschland".
AEK an OZ '02.00.0003'

Leistungsklasse mindestens P2 U, zweibahnig.
Dauerhafte seitliche Auslenkung Da = Klasse x1.
Dauerhafte seitliche Auslenkung Dd = Klasse y1.
Klasse des Abprallbereiches Z1.
Anprallheftigkeitsstufe = A.
Aufstellung in Boden, Homogenbereich HB 1 - FRS.
Menge: 3,000 St
Leistungsbereichkatalog: 129

**02.00.0005 ÜK/ÜE für FRS herstellen (Zulage)*ÜK H1 auf H2 HB 1**
StL-Nr. 21129132929901
Übergangskonstruktion (ÜK) oder Übergangselement (ÜE)
für Fahrzeug-Rückhaltesystem (FRS) einschließlich erforderlicher systembedingter Arbeiten herstellen. Vergütet wird der Mehraufwand gegenüber der Herstellung
der angegebenen Position als Zulage. ÜK/ÜE nach den
"Technischen Kriterien für den Einsatz von Fahrzeug-
Rückhaltesystemen in Deutschland".
Zulage zu OZ '02.00.0001'

ÜK von H1 auf H2.
ÜK/ÜE von OZ '02.00.0001'

ÜK/ÜE auf OZ '02.00.0003'

Aufstellung in Boden, Homogenbereich HB 1 - FRS.
Menge: 3,000 St
Leistungsbereichkatalog: 129

**02.00.0006 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '02.00.0002'

ÜK/ÜE von H2 auf H2.
ÜK/ÜE von OZ '02.00.0002'

ÜK/ÜE auf OZ '02.00.0001'

Aufstellung in Boden, Homogenbereich HB 1 - FRS.
Menge: 4,000 St
Leistungsbereichkatalog: 129

**02.00.0007 Dilatationsstoß herstellen (Zulage) zu H2*zu W4*auf Bauwerk**
StL-Nr. 21129146992401
Dilatationsstoß des Fahrzeug-Rückhaltesystems herstellen. Vergütet wird der Mehraufwand gegenüber der Herstellung der angegebenen Position als Zulage.
Dilatationsstoß nach den "Technischen Kriterien für den
Einsatz von Fahrzeug-Rückhaltesystemen in Deutschland".
Zulage zu OZ '02.00.0002'

Dilatation 'systemgerecht'

Zu Aufhaltestufe H2.
Zu Wirkungsbereich W4.
Einbau auf Bauwerk.
Menge: 4,000 St
Leistungsbereichkatalog: 129

**02.00.0008 SE mit Halbmesser herst. (Zul.)**
StL-Nr. 2112914499
Schutzeinrichtung (SE) als Konstruktion mit Halbmesser
herstellen. Vergütet wird der Mehraufwand gegenüber der
Herstellung der angegebenen Position als Zulage.
Zulage zu OZ '02.00.0004'

Konstruktion gebogen 'vor Ort'
Menge: 12,000 m
Leistungsbereichkatalog: 129
